# Control Hand/Auto - Airtècnics -

- Propiedad del archivo: CONSTRUNARIO
- Formato: FIEBDC-3/2012
- Programa: Construnario Versión 3.40
- Fecha de los precios: 23/05/2014
- Divisa: EUR

**CH-5HW-NE** u Control Hand/Auto - Airtècnics -
Para cortinas de aire con calefacción por agua caliente. Funcionamiento manual o automático. Programable en función de sensores auxiliares: termostato ambiente, contacto de puerta, sensor anticongelación, etc... Válido para las versiones aire y agua de todos los modelos excepto Minibel.
