# Windbox empotrable RS 1000 P64, caudal nominal 1250 m3/h, potencia 60/40ºC 5600 kcal/h, altura recomendada 2, 5 m - Airtècnics -

- Propiedad del archivo: CONSTRUNARIO
- Formato: FIEBDC-3/2012
- Programa: Construnario Versión 3.40
- Fecha de los precios: 22/07/2014
- Divisa: EUR

**C1602AIR-106103** u Windbox empotrable RS 1000 P64, caudal nominal 1250 m3/h, potencia 60/40ºC 5600 kcal/h, altura recomendada 2, 5 m - Airtècnics -
- Bastidor autoportante de acero electrozincado, preparado para instalación encastada en falso techo. - Reja de absorción (libre de mantenimiento), con perfilería de aluminio y difusor de descarga integrados en un único marco de color blanco RAL 9016 como estándar. Otros colores disponibles bajo demanda. - Ventiladores centrífugos de doble aspiración con motores de rotor externo, protegidos por termocontacto con selección de 5 velocidades. Nivel sonoro muy bajo. - Incorporan baterías de agua caliente. - Difusor lineal con lamas de aluminio anodizado tipo airfoil con ángulo de descarga regulable en ambas direcciones. - Caja de control y mando a distancia IR incluidos. Cable telefónico de 7 m con conectores RJ45 (Plug & Play). Opcional: Interface para conectar a BMS, PLC… Acabados especiales: Pintura reja aspiración y descarga según carta RAL o metalizada.
