# Windbox empotrable EC REC 2000 P86, caudal nominal 5220 m3/h, potencia 80/60ºC 24510 kcal/h, altura recomendada 3, 2 m - Airtècnics -

- Propiedad del archivo: CONSTRUNARIO
- Formato: FIEBDC-3/2012
- Programa: Construnario Versión 3.40
- Fecha de los precios: 02/06/2014
- Divisa: EUR

**C1602AIR-108110** u Windbox empotrable EC REC 2000 P86, caudal nominal 5220 m3/h, potencia 80/60ºC 24510 kcal/h, altura recomendada 3, 2 m - Airtècnics -
- Equipada con ventiladores EC de bajo consumo que ahorran hasta un 67% de la energía sin disminuir el flujo de aire. - Bastidor autoportante de acero electrozincado, preparado para instalación encastada en falso techo. - Ventiladores centrífugos de doble aspiración con motores de rotor externo, protegidos por termocontacto con selección de 5 velocidades. Nivel sonoro muy bajo. - Reja de absorción (libre de mantenimiento), con perfilería de aluminio y difusor de descarga integrados en un único marco de color blanco RAL 9016 como estándar. Otros colores disponibles bajo demanda. - Incorporan baterías de agua caliente. - Difusor lineal con lamas de aluminio anodizado tipo airfoil con ángulo de descarga regulable en ambas direcciones. - Caja de control y mando a distancia IR incluidos. Cable telefónico de 7 m con conectores RJ45 (Plug & Play). Opcional: Interface para conectar a BMS, PLC… Acabados especiales: Pintura reja aspiración y descarga según carta RAL o metalizada.
