# Windbox L 3000 E, caudal nominal 16500 m3/h, potencia 3X400V 24/36/60 Kw, altura recomendada 4, 5 m - Airtècnics -

- Propiedad del archivo: CONSTRUNARIO
- Formato: FIEBDC-3/2012
- Programa: Construnario Versión 3.40
- Fecha de los precios: 03/06/2014
- Divisa: EUR

**C1602AIR-109140** u Windbox L 3000 E, caudal nominal 16500 m3/h, potencia 3X400V 24/36/60 Kw, altura recomendada 4, 5 m - Airtècnics -
- Bastidor autoportante de acero electrozincado acabado con pintura epoxi-poliéster de color blanco RAL 9016 como estándar. Otros colores o acero inoxidable disponible bajo demanda. - Ventiladores centrífugos de doble aspiración con motores de rotor externo, protegidos por termocontacto con selección de 5 velocidades. Nivel sonoro muy bajo. - 2 opciones de rejilla frontal. Se ofrece la opción industrial por defecto. - Incorporan batería eléctrica de tres etapas, contactores de potencia incluídos. - Difusor lineal con lamas de aluminio anodizado tipo airfoil, con ángulo de descarga regulable en ambas direcciones. - Caja de control y mando a distancia IR incluidos. Cable telefónico de 10 m con conectores RJ45 (Plug & Play). Opcional: Interface para conectar a BMS, PLC… Acabados especiales: Pintura según carta RAL o metalizada. Mueble inoxidable AISI 304.
