# Deco DS 1000 E, caudal nominal 1300 m3/h, potencia 3X400V 3/6/9 Kw, altura recomendada 2, 5 m - Airtècnics -

- Propiedad del archivo: CONSTRUNARIO
- Formato: FIEBDC-3/2012
- Programa: Construnario Versión 3.40
- Fecha de los precios: 30/05/2014
- Divisa: EUR

**C1602AIR-111104** u Deco DS 1000 E, caudal nominal 1300 m3/h, potencia 3X400V 3/6/9 Kw, altura recomendada 2, 5 m - Airtècnics -
- Bastidor de perfilería de aluminio y paneles de acero electrozincado, acabado con pintura epoxi-poliéster de color blanco RAL9016 o gris RAL9006 como estándares. Otros colores disponibles bajo demanda. - Ventiladores centrífugos de doble aspiración con motores de rotor externo, protegidos por termocontacto con selección de 5 velocidades. Nivel sonoro muy bajo. - Rejilla frontal de absorción microperforada con funciones de filtro regenerable de fácil servicio. No necesita prefiltro. - Incorporan batería eléctrica de tres etapas, contactores de potencia incluidos. - Difusor lineal con lamas de aluminio anodizado tipo airfoil con ángulo de descarga regulable en ambas direcciones. - Caja de control y mando a distancia IR incluidos. Cable telefónico de 7 m con conectores RJ45 (Plug & Play). Opcional: Interface para conectar a BMS, PLC… Opciones de instalación: Unión de dos cortinas. Puntos de fijación deslizantes en raíles. Acabados especiales: Pintura según carta RAL o metalizada.
