# RUND M 2500 P64, caudal nominal 4375 m3/h, potencia 60/40ºC 19650 kcal/h, altura recomendada 2, 8 m - Airtècnics -

- Propiedad del archivo: CONSTRUNARIO
- Formato: FIEBDC-3/2012
- Programa: Construnario Versión 3.40
- Fecha de los precios: 30/05/2014
- Divisa: EUR

**C1602AIR-112115** u RUND M 2500 P64, caudal nominal 4375 m3/h, potencia 60/40ºC 19650 kcal/h, altura recomendada 2, 8 m - Airtècnics -
- Cortina de aire decorativa para instalación vertical u horizontal. - Bastidor autoportante de acero electrozincado acabado con pintura epoxi-poliéster de color blanco RAL 9016 o gris RAL 9006 como estándares. Otros colores o acero inoxidable disponible bajo demanda. - Ventiladores centrífugos de doble aspiración con motores de rotor externo, protegidos por termocontacto con selección de 5 velocidades. Nivel sonoro muy bajo. - Reja de absorción facetada de gran superficie para reducir al máximo la pérdida de carga. No necesita servicio intensivo de revisiones. - Incorporan baterías de agua caliente. - Difusor lineal con lamas de aluminio anodizado tipo airfoil con ángulo de descarga regulable en ambas direcciones. - Caja de control y mando a distancia IR incluidos. Cable telefónico de 7 m con conectores RJ45 (Plug & Play). Opcional: Interface para conectar a BMS, PLC… Acabados especiales: Pintura según carta RAL o metalizada. Mueble inoxidable AISI 304.
