# Soporte unión Rund SPJ2-RUND - Airtècnics -

- Propiedad del archivo: CONSTRUNARIO
- Formato: FIEBDC-3/2012
- Programa: Construnario Versión 3.40
- Fecha de los precios: 11/12/2013
- Divisa: EUR

**SPJ2-RUND** u Soporte unión Rund SPJ2-RUND - Airtècnics -
Permite la unión de 2 cortinas de aire Rund (instalación horizontal) entre ellas y a la vez se utiliza de soporte para fijación al techo. De esta forma se pueden encadenar cortinas de aire Rund para conseguir todo tipo de longitudes.
