# Brazo/Portería Rund a medida SPARM-90-1500 S/S - Airtècnics -

- Propiedad del archivo: CONSTRUNARIO
- Formato: FIEBDC-3/2012
- Programa: Construnario Versión 3.40
- Fecha de los precios: 11/12/2013
- Divisa: EUR

**SPARM-90-1500 S_S** U Brazo/Portería Rund a medida SPARM-90-1500 S/S - Airtècnics -
Permite fijar por los laterales las cortinas de aire RUND a pared, techo o suelo (portería). Se fabrican a medida (el número indica la longitud total máxima del brazo). Modelos S/S en acero inoxidable.
