# DUO M 1000 E, caudal nominal 1950 m3/h, potencia 3X400V 3/6/9 Kw, altura recomendada 2, 8 m - Airtècnics -

- Propiedad del archivo: CONSTRUNARIO
- Formato: FIEBDC-3/2012
- Programa: Construnario Versión 3.40
- Fecha de los precios: 02/06/2014
- Divisa: EUR

**C1602AIR-113103** u DUO M 1000 E, caudal nominal 1950 m3/h, potencia 3X400V 3/6/9 Kw, altura recomendada 2, 8 m - Airtècnics -
- Dispone de 2 jets de descarga de aire. Reduce las pérdidas de energía ya que sólo se calienta el aire del jet interior. - Bastidor autoportante de acero electrozincado, acabado con pintura epoxipoliéster, RAL 9016 blanca. Otros colores disponibles bajo demanda. - Ventiladores centrífugos de doble aspiración equipados con motor de rotor externo de 5 velocidades. - Rejilla frontal de absorción microperforada con funciones de filtro regenerable de fácil servicio. No necesita prefiltro. - Incorporan batería eléctrica de tres etapas, contactores de potencia incluidos. - Difusor lineal con lamas de aluminio anodizado tipo airfoil con ángulo de descarga regulable en ambas direcciones. - Caja de control y mando a distancia IR incluidos. Cable telefónico de 7 m con conectores RJ45 (Plug & Play). Opcional: Interface para conectar a BMS, PLC… Acabados especiales: Pintura según carta RAL o metalizada. Mueble inoxidable AISI 304.
