# Pie instalaciones verticales SPF-DUO - Airtècnics -

- Propiedad del archivo: CONSTRUNARIO
- Formato: FIEBDC-3/2012
- Programa: Construnario Versión 3.40
- Fecha de los precios: 11/12/2013
- Divisa: EUR

**SPF-DUO** u Pie instalaciones verticales SPF-DUO - Airtècnics -
Permite el montaje vertical de las cortinas de aire. Incluye tacos metálicos para fijación al suelo.
