# ROTO M 1000 P86, caudal nominal 1875 m3/h, potencia 80/60ºC 9070 kcal/h, altura recomendada 2, 8 m - Airtècnics -

- Propiedad del archivo: CONSTRUNARIO
- Formato: FIEBDC-3/2012
- Programa: Construnario Versión 3.40
- Fecha de los precios: 03/06/2014
- Divisa: EUR

**C1602AIR-115102** u ROTO M 1000 P86, caudal nominal 1875 m3/h, potencia 80/60ºC 9070 kcal/h, altura recomendada 2, 8 m - Airtècnics -
- Especialmente concebida para todo tipo de puertas rotativas. 2 configuraciones posibles, hechas a medida. - Bastidor autoportante de acero electrozincado acabado con pintura epoxi-poliéster de color blanco RAL 9016 como estándar. Otros colores o acero inoxidable disponible bajo demanda. - Ventiladores centrífugos de doble aspiración con motores de rotor externo, protegidos por termocontacto con selección de 5 velocidades. Nivel sonoro muy bajo. - Reja de absorción de gran superficie para reducir al máximo la pérdida de carga. No necesita servicio intensivo de revisiones. - Incorporan baterías de agua caliente. - Difusor de descarga circular con lamas de aluminio anodizado tipo airfoil. - Caja de control y mando a distancia IR incluidos. Cable telefónico de 7 m con conectores RJ45 (Plug & Play). Opcional: Interface para conectar a BMS, PLC…
