# VARI S 1000 P86, caudal nominal 1250 m3/h, potencia 80/60ºC 7350 kcal/h, altura recomendada 2, 5 m - Airtècnics -

- Propiedad del archivo: CONSTRUNARIO
- Formato: FIEBDC-3/2012
- Programa: Construnario Versión 3.40
- Fecha de los precios: 03/06/2014
- Divisa: EUR

**C1602AIR-116102** u VARI S 1000 P86, caudal nominal 1250 m3/h, potencia 80/60ºC 7350 kcal/h, altura recomendada 2, 5 m - Airtècnics -
- Diseñada para fabricarse a medida y adaptarse a cualquier necesidad del cliente. - Opción VP: Estructura de perfilería de aluminio y paneles de acero galvanizado, acabado en blanco estructural RAL 9016 como estandar. Otros colores disponibles bajo demanda. Permite acceso por arriba y por abajo. - Opción VW: Misma estructura que el modelo Windbox SMG, de acero electrozincado acabado con pintura epoxi-poliéster de color blanco RAL 9016 como estándar. Otros colores disponibles bajo demanda. -Ventiladores centrífugos de doble aspiración con motores de rotor externo, protegidos por termocontacto con selección de 5 velocidades. Nivel sonoro muy bajo. - Incorporan baterías de agua caliente. - Difusor lineal con lamas de aluminio anodizado tipo airfoil con ángulo de descarga regulable en ambas direcciones. - Caja de control y mando a distancia IR incluidos. Cable telefónico de 7 m con conectores RJ45 (Plug & Play). Opcional: Interface para conectar a BMS, PLC… Acabados especiales: Pintura según carta RAL o metalizada. Mueble inoxidable AISI 304.
