# Ladrillo hueco sencillo 24x11, 5x4 cm

- Propiedad del archivo: CONSTRUNARIO
- Formato: FIEBDC-3/2012
- Programa: Construnario Versión 3.51
- Fecha de los precios: 10/03/2015
- Divisa: EUR

| Código | Ud | Descripción | Precio |
|---|---|---|---|
| MTC-lh010 | u | Ladrillo hueco sencillo 24x11, 5x4 cm. | 0.08 |
