# Distribución energía

- Propiedad del archivo: CONSTRUNARIO
- Formato: FIEBDC-3/2012
- Programa: Construnario Versión 2.11
- Fecha de los precios: 03/02/2014
- Divisa: EUR

**C1005HAG-2** Distribución energía
español
