# Interruptor automático magnetotérmico serie MP, 1P, 15A, ICP-M, 6KA

- Propiedad del archivo: CONSTRUNARIO
- Formato: FIEBDC-3/2012
- Programa: Construnario Versión 2.11
- Fecha de los precios: 25/05/2015
- Divisa: EUR

**MP115E** u Interruptor automático magnetotérmico serie MP, 1P, 15A, ICP-M, 6KA
Hager Interruptor automático magnetotérmico serie MP, 1P, 15A, ICP-M, 6KA Poder de corte 6000 A. Tensión de empleo 230 V/400 V. Conformes a la norma UNE 20317. Autorizados por el Ministerio de Industria. Capacidad de conexión: -16 mm2 cable flexible. -25 mm2 cable rígido.
