# Mando rotativo exterior, para ICP modular

- Propiedad del archivo: CONSTRUNARIO
- Formato: FIEBDC-3/2012
- Programa: Construnario VersiĆ³n 2.11
- Fecha de los precios: 25/05/2015
- Divisa: EUR

**MZN174** u Mando rotativo exterior, para ICP modular
Hager Mando rotativo exterior para ICP modular Accesorios para ICP's.
