# Interruptor automático magnetotérmico serie M, 3P, 3A, curva C, 6/10kA

- Propiedad del archivo: CONSTRUNARIO
- Formato: FIEBDC-3/2012
- Programa: Construnario Versión 2.11
- Fecha de los precios: 25/05/2015
- Divisa: EUR

**MCA303** u Interruptor automático magnetotérmico serie M, 3P, 3A, curva C, 6/10kA
Hager Interruptor automático magnetotérmico serie M, 3P, 3A, curva C, 6/10kA Poder de Corte según las normas: UNE-EN 60898 6000 A. UNE-EN 60947-2 10000 A Tensión de empleo 230/400 V. Certificados por AENOR según la norma UNE-EN 60898 Accesoriables con auxiliares y bloques diferenciales. Capacidad de conexión MCA: -25 mm2 cable flexible. -35 mm2 cable rígido.
