# Interruptor automático magnetotérmico serie N, 2P, 32A, curva D, 10/15kA

- Propiedad del archivo: CONSTRUNARIO
- Formato: FIEBDC-3/2012
- Programa: Construnario Versión 2.11
- Fecha de los precios: 25/05/2015
- Divisa: EUR

**NDN232A** u Interruptor automático magnetotérmico serie N, 2P, 32A, curva D, 10/15kA
Hager Interruptor automático magnetotérmico serie N, 2P, 32A, curva D, 10/15kA Poder de Corte según las normas: UNE-EN 60898 10000 A. UNE-EN 60947-2 15000 A. Tensión de empleo 230/400 V. Certificados por AENOR según la norma UNE-EN 60898. Accesoriables con auxiliares y bloques diferenciales. Capacidad de conexión NDN: -25 mm2 cable flexible. -35 mm2 cable rígido.
