# Interruptor automático magnetotérmico serie ML, 1P+N, 10A, C, 6KA

- Propiedad del archivo: CONSTRUNARIO
- Formato: FIEBDC-3/2012
- Programa: Construnario Versión 2.11
- Fecha de los precios: 25/05/2015
- Divisa: EUR

**MLU510** u Interruptor automático magnetotérmico serie ML, 1P+N, 10A, C, 6KA
Hager Interruptor automático magnetotérmico serie ML 1P N, 10A, C, 6KA Poder de Corte según la norma: UNE-EN 60898 6000 A. Tensión de empleo 230 V. Capacidad de conexión: -10 mm2 cable flexible. -16 mm2 cable rígido.
