# Int. aut. magnetotérmico serie ML, curva C, 6kA, 1P+N, 40A, 1 mód., accesoriable

- Propiedad del archivo: CONSTRUNARIO
- Formato: FIEBDC-3/2012
- Programa: Construnario Versión 2.11
- Fecha de los precios: 25/05/2015
- Divisa: EUR

**MLN540A** u Int. aut. magnetotérmico serie ML, curva C, 6kA, 1P+N, 40A, 1 mód., accesoriable
Hager Interruptor automático magnetotérmico serie ML 1P N, 40A, 6kA, C, 1 mód. accesoriable Poder de Corte según la norma: UNE-EN 60898 6000 A. Tensión de empleo 230 V. Certificados por AENOR según norma UNE-EN 60898 Accesoriable. Capacidad de conexión: -10 mm2 cable flexible. -16 mm2 cable rígido.
