# Int. aut. combinado (magnet-dif) 1P+N, 10A, Curva C, 6kA, 30mA, superinmunizado

- Propiedad del archivo: CONSTRUNARIO
- Formato: FIEBDC-3/2012
- Programa: Construnario Versión 2.11
- Fecha de los precios: 25/05/2015
- Divisa: EUR

**ADH960** u Int. aut. combinado (magnet-dif) 1P+N, 10A, Curva C, 6kA, 30mA, superinmunizado
Hager Interruptor aut. combinado (magnet-dif) 1P N, 10A, Curva C, 6kA, 30mA, superinmunizado Poder de Corte 6000 A. Tensión de empleo 230 V. Conformes a la norma UNE-EN 61009-1 Accesoriables. Capacidad de conexión: -16 mm2 cable flexible. -25 mm2 cable rígido.
