# Interruptor automático magnetotérmico serie MU, 2P, 32A, curva C, 6KA

- Propiedad del archivo: CONSTRUNARIO
- Formato: FIEBDC-3/2012
- Programa: Construnario Versión 2.11
- Fecha de los precios: 27/05/2015
- Divisa: EUR

**MUN232A** u Interruptor automático magnetotérmico serie MU, 2P, 32A, curva C, 6KA
Hager Interruptor automático magnetotérmico serie MU, 2P, 32A, curva C 6KA Poder de corte 6000 A. Tensión de empleo 230/240 V. Certificados por AENOR según la norma UNE-EN 60898. Capacidad de conexión: -16 mm2 cable flexible. -25 mm2 cable rígido.
