# Interruptor diferencial tipo AC selectivo, 4P, 80A, 300mA

- Propiedad del archivo: CONSTRUNARIO
- Formato: FIEBDC-3/2012
- Programa: Construnario Versión 2.11
- Fecha de los precios: 25/05/2015
- Divisa: EUR

**CP480M** u Interruptor diferencial tipo AC selectivo, 4P, 80A, 300mA
Hager Interruptor diferencial tipo AC selectivo, 4P, 80A, 300mA Tensión de empleo: -Bipolares: 230 V. -Tetrapolares: 400 V. Protegidos contra desconexiones intempestivas. Certificados por AENOR según la norma UNE-EN 61008-1. Accesoriables. Tipo AC: Para corrientes diferenciales alternas. Selectivos: Permiten una selectividad vertical con los diferenciales de 30 mA instantáneos situados aguas abajo.
