# Interruptor diferencial tipo A, 2P, 25A, 30mA

- Propiedad del archivo: CONSTRUNARIO
- Formato: FIEBDC-3/2012
- Programa: Construnario Versión 2.11
- Fecha de los precios: 25/05/2015
- Divisa: EUR

**CDA225M** u Interruptor diferencial tipo A, 2P, 25A, 30mA
Hager Interruptor diferencial tipo A, 2P, 25A, 30mA Tensión de empleo: -Bipolares: 230 V. -Tetrapolares: 400 V. Protegidos contra desconexiones intempestivas. Conformes a la norma UNE-EN 61008 Accesoriables. Tipo A: Para corrientes diferenciales alternas con componente continua.
