# Interruptor diferencial tipo A superinmunizado, selectivo, 2P, 40A, 300mA

- Propiedad del archivo: CONSTRUNARIO
- Formato: FIEBDC-3/2012
- Programa: Construnario Versión 2.11
- Fecha de los precios: 25/05/2015
- Divisa: EUR

**CPH240M** u Interruptor diferencial tipo A superinmunizado, selectivo, 2P, 40A, 300mA
Hager Interruptor diferencial tipo A superinmunizado, selectivo, 2P, 40A, 300mA Tensión de empleo: -Bipolares: 230 V. -Tetrapolares: 400 V. Protegidos contra desconexiones intempestivas. Conformes a la norma UNE-EN 61008 Accesoriables. HI: Superinmunizados. Son aparatos del tipo A superinmunizados contra los disparos intempestivos originados por descargas atmosféricas, maniobras de red, balastos electrónicos, componentes de equipos informáticos, etc. Selectivos: Incorporan retardo para la selectividad vertical.
