# Interruptor diferencial tipo A HIE, 2P, 40A, 30mA

- Propiedad del archivo: CONSTRUNARIO
- Formato: FIEBDC-3/2012
- Programa: Construnario VersiĆ³n 2.11
- Fecha de los precios: 25/05/2015
- Divisa: EUR

**CDP240M** u Interruptor diferencial tipo A HIE, 2P, 40A, 30mA
HAGER Interruptor diferencial tipo A HIE, 2P, 40A, 30mA HAGER Interruptor diferencial tipo A HIE, 2P, 40A, 30mA
