# Interruptor diferencial tipo B, 4P, 40A, 30mA

- Propiedad del archivo: CONSTRUNARIO
- Formato: FIEBDC-3/2012
- Programa: Construnario Versión 2.11
- Fecha de los precios: 25/05/2015
- Divisa: EUR

**CDB440E** u Interruptor diferencial tipo B, 4P, 40A, 30mA
Aseguran la protección incluso ante corrientes de defecto continuas debidas a la presencia de: - Reguladores y variadores. - Inversores. - FA trifásicas. - SAI’s.
