# Interruptor automático magnetotérmico serie HM, 1P, 125A, curva D, 15kA

- Propiedad del archivo: CONSTRUNARIO
- Formato: FIEBDC-3/2012
- Programa: Construnario Versión 2.11
- Fecha de los precios: 25/05/2015
- Divisa: EUR

**HMD199** u Interruptor automático magnetotérmico serie HM, 1P, 125A, curva D, 15kA
Hager Interruptor automático magnetotérmico serie HM, 1P, 125A, curva D, 15kA Poder de Corte según las normas: UNE-EN 60898 15000 A. UNE-EN 60497-2 15000 A. Tensión empleo 230/400 V. Certificados por AENOR según la norma UNE-EN 60898. Accesoriables con auxiliares y bloques diferenciales. Capacidad de conexión: -35 mm2 cable flexible. -50 mm2 cable rígido.
