# Interruptor automático magnetotérmico serie HM, 3P, 100A, curva C, 30KA

- Propiedad del archivo: CONSTRUNARIO
- Formato: FIEBDC-3/2012
- Programa: Construnario Versión 2.11
- Fecha de los precios: 25/05/2015
- Divisa: EUR

**HMK390** u Interruptor automático magnetotérmico serie HM, 3P, 100A, curva C, 30KA
Hager Interruptor automático magnetotérmico serie HM, 3P, 100A, curva C, 30KA Poder de Corte según las normas: UNE-EN 60947-2 30 kA. Tensión de empleo 230/400 V. Accesoriables con auxiliares y bloques diferenciales.
