# Tapa precinto para bornes de interruptores serie HM

- Propiedad del archivo: CONSTRUNARIO
- Formato: FIEBDC-3/2012
- Programa: Construnario Versión 2.11
- Fecha de los precios: 25/05/2015
- Divisa: EUR

**MZN130** u Tapa precinto para bornes de interruptores serie HM
Hager Tapa precinto para bornes de interruptores serie HM Acoplamiento: -sobre el lado izquierdo de los aparatos. -sin utilización de herramientas, fijación por clips sobre los productos ya instalados. Las referencias MZ203, MZ204, MZ205 y MZ206 pueden acoplarse a los interruptores diferenciales de 25 a 100 A. (excepto CD728M, CD728V, CD748M y CD748V), para ello es necesario colocar en primer lugar el contacto CZ001.
