# Contacto auxiliar + contacto de defecto para int. dif. de 2 y 4 P, 6A, 230V

- Propiedad del archivo: CONSTRUNARIO
- Formato: FIEBDC-3/2012
- Programa: Construnario VersiĆ³n 2.11
- Fecha de los precios: 25/05/2015
- Divisa: EUR

**CZ001** u Contacto auxiliar + contacto de defecto para int. dif. de 2 y 4 P, 6A, 230V
Hager Contacto auxiliar y contacto de defecto para int. dif. de 2 y 4 P, 6A, 230V Acoplable a los interruptores diferenciales bipolares y tetrapolares de 25 a 100 A. (excepto CD728M, CD725V, CD748M y CD748V) In 6 A - 230 V.
