# Interruptor diferencial con reconexión automática 2P, 40A, 30mA

- Propiedad del archivo: CONSTRUNARIO
- Formato: FIEBDC-3/2012
- Programa: Construnario Versión 2.11
- Fecha de los precios: 25/05/2015
- Divisa: EUR

**CDA240S** u Interruptor diferencial con reconexión automática 2P, 40A, 30mA
Hager Interruptor diferencial con reconexión automática 2P, 40A, 30mA Tensión de empleo 240 V. -Bipolares. -Tipo A.
