# Bloque diferencial tipo AC, para int. aut. serie HM, 4P, 300 mA, 80-100-125A

- Propiedad del archivo: CONSTRUNARIO
- Formato: FIEBDC-3/2012
- Programa: Construnario VersiĆ³n 2.11
- Fecha de los precios: 25/05/2015
- Divisa: EUR

**BFC480E** u Bloque diferencial tipo AC, para int. aut. serie HM, 4P, 300 mA, 80-100-125A
Hager Bloque diferencial tipo AC, para int. aut. serie HM, 4P, 300 mA, 80-100-125A Conformes a la norma UNE-EN 61009-1 Tipo AC: Para corrientes diferenciales alternas.
