# Guardamotor 3P, campo de regulación de 1 a 1.6A

- Propiedad del archivo: CONSTRUNARIO
- Formato: FIEBDC-3/2012
- Programa: Construnario Versión 2.11
- Fecha de los precios: 25/05/2015
- Divisa: EUR

**MM506N** u Guardamotor 3P, campo de regulación de 1 a 1.6A
Hager Guardamotor 3P, campo de regulación de 1 a 1.6A Conforme a la norma UNE-EN 60947. Protección de los motores monofásicos y trifásicos: -contra las sobrecargas por desconexión térmica (umbral regulable). -contra los cortocircuitos por desconexión magnética. Categoría de empleo AC3. Poder del corte: 0.16 a 10 A Ic kA 230 V 100. 0.16 a 10 A Ic kA 400 V 100. 16 a 25 A Ic kA 230 V 16. 16 a 25 A Ic kA 400 V 16.
