# Contacto de señalización de defecto para guardamotores 1NA, 2A, 400V

- Propiedad del archivo: CONSTRUNARIO
- Formato: FIEBDC-3/2012
- Programa: Construnario Versión 2.11
- Fecha de los precios: 25/05/2015
- Divisa: EUR

**MZ527N** u Contacto de señalización de defecto para guardamotores 1NA, 2A, 400V
Hager Contacto de señalización de defecto para guardamotores 1NA, 2A, 400V
