# Bobina de mínima tensión para guardamotores 230V

- Propiedad del archivo: CONSTRUNARIO
- Formato: FIEBDC-3/2012
- Programa: Construnario Versión 2.11
- Fecha de los precios: 25/05/2015
- Divisa: EUR

**MZ528N** u Bobina de mínima tensión para guardamotores 230V
Hager Bobina de mínima tensión para guardamotores 230V
