# Pulsador Paro de emergencia, tipo seta

- Propiedad del archivo: CONSTRUNARIO
- Formato: FIEBDC-3/2012
- Programa: Construnario VersiĆ³n 2.11
- Fecha de los precios: 25/05/2015
- Divisa: EUR

**MZ530N** u Pulsador Paro de emergencia, tipo seta
Hager Pulsador Paro de emergencia, tipo seta
