# Portafusibles seccionable tipo L31, 1P, 25A, 500V, con indicador de fusión

- Propiedad del archivo: CONSTRUNARIO
- Formato: FIEBDC-3/2012
- Programa: Construnario Versión 2.11
- Fecha de los precios: 25/05/2015
- Divisa: EUR

**LS431** u Portafusibles seccionable tipo L31, 1P, 25A, 500V, con indicador de fusión
Hager Portafusibles seccionable tipo L31, 1P, 25A, 500V, con indicador de fusión Dispositivos de protección de los circuitos en los locales profesionales contra las sobrecargas y los cortocircuitos. Suministrados sin cartucho fusible. Sección máxima de cables para L31, L32: -10 mm2 cable flexible. -16 mm2 cable rígido.
