# Portafusibles seccionable tipo L31, 2P, 25A, 500V

- Propiedad del archivo: CONSTRUNARIO
- Formato: FIEBDC-3/2012
- Programa: Construnario Versión 2.11
- Fecha de los precios: 25/05/2015
- Divisa: EUR

**LS402** u Portafusibles seccionable tipo L31, 2P, 25A, 500V
Hager Portafusibles seccionable tipo L31, 2P, 25A, 500V Dispositivos de protección de los circuitos en los locales profesionales contra las sobrecargas y los cortocircuitos. Suministrados sin cartucho fusible. Sección máxima de cables para L31, L32: -10 mm2 cable flexible. -16 mm2 cable rígido.
