# Portafusibles seccionable tipo L51, 1P, 50A, 690V

- Propiedad del archivo: CONSTRUNARIO
- Formato: FIEBDC-3/2012
- Programa: Construnario Versión 2.11
- Fecha de los precios: 25/05/2015
- Divisa: EUR

**LR601** u Portafusibles seccionable tipo L51, 1P, 50A, 690V
Hager Portafusibles seccionable tipo L51, 1P, 50A, 690V Dispositivos de protección de los circuitos en los locales profesionales contra las sobrecargas y los cortocircuitos. Suministrados sin cartucho fusible. Sección máxima de cables para L51: -25 mm2 cable flexible. -32 mm2 cable rígido.
