# Portafusibles PV, 10 x 38 mm, 1P, 1000V, DC, 32 A

- Propiedad del archivo: CONSTRUNARIO
- Formato: FIEBDC-3/2012
- Programa: Construnario VersiĆ³n 2.11
- Fecha de los precios: 25/05/2015
- Divisa: EUR

**L501PV** u Portafusibles PV, 10 x 38 mm, 1P, 1000V, DC, 32 A
Hager Portafusibles PV, 10 x 38 mm, 1P, 1000V, DC, 32 A
