# Limitador sobretensión enchufable fotovoltaico, tipo 2, 25 kA

- Propiedad del archivo: CONSTRUNARIO
- Formato: FIEBDC-3/2012
- Programa: Construnario Versión 2.11
- Fecha de los precios: 25/05/2015
- Divisa: EUR

**SPV325** u Limitador sobretensión enchufable fotovoltaico, tipo 2, 25 kA
Hager Limitador sobretensión enchufable fotovoltaico, tipo 2, 25 kA
