# Cartucho de recambio de tierra para limitadores de sobretensión SPV325

- Propiedad del archivo: CONSTRUNARIO
- Formato: FIEBDC-3/2012
- Programa: Construnario Versión 2.11
- Fecha de los precios: 25/05/2015
- Divisa: EUR

**SPV025E** u Cartucho de recambio de tierra para limitadores de sobretensión SPV325
Hager Cartucho de recambio de tierra para limitadores de sobretensión SPV325
