# Interruptor automático general + limitador sobretensión permanente, 4P, 63A

- Propiedad del archivo: CONSTRUNARIO
- Formato: FIEBDC-3/2012
- Programa: Construnario Versión 2.11
- Fecha de los precios: 28/05/2015
- Divisa: EUR

**MZ463V** u Interruptor automático general + limitador sobretensión permanente, 4P, 63A
Hager Interruptor automático general y limitador sobretensión permanente, 4P, 25A IGA + bobina de sobretensión permanente. Mando gris. Poder de Corte según normas: UNE-EN 60898-1:6000 A y UNE-EN 60947-2:10 kA.
