# Protección combinada P+T, 4P, 6kA, C, 40A

- Propiedad del archivo: CONSTRUNARIO
- Formato: FIEBDC-3/2012
- Programa: Construnario Versión 2.11
- Fecha de los precios: 25/05/2015
- Divisa: EUR

**MZ440N** u Protección combinada P+T, 4P, 6kA, C, 40A
Hager Interruptor automático general y limitador sobretensión transitorias, 4P, 6kA,C,40A. IGA + bobina de protección. Mando gris. Poder de Corte según normas: UNE-EN 60898-1: 6000 A. UNE-EN 60947-2: 10 kA. Tensión de empleo 230/400 V. Curva C. Conformes a las normas: UNE-EN 60898-1, UNE-EN 60947-2, EN 50550 y EN 61643-2.
