# Limitador de sobretensión monobloc tipo 2, 1P+N, 15 kA, 275V

- Propiedad del archivo: CONSTRUNARIO
- Formato: FIEBDC-3/2012
- Programa: Construnario Versión 2.11
- Fecha de los precios: 25/05/2015
- Divisa: EUR

**SPM215D** u Limitador de sobretensión monobloc tipo 2, 1P+N, 15 kA, 275V
Hager Limitador de sobretensión monobloc tipo 2, 1P/N, 15 kA, 275V Frecuencia 50/60 Hz. Visualización del estado de desconexión. Onda de referencia: 8/20 us. Los limitadores deben asociarse a un interruptor magnetotérmico, de 20 A curva C. Deben protegerse todos los polos.
