# Limitador sobretensión enchufable, tipo 1 + tipo 2, 100kA, 3P+N

- Propiedad del archivo: CONSTRUNARIO
- Formato: FIEBDC-3/2012
- Programa: Construnario Versión 2.11
- Fecha de los precios: 25/05/2015
- Divisa: EUR

**SPN802** u Limitador sobretensión enchufable, tipo 1 + tipo 2, 100kA, 3P+N
Hager Limitador sobretensión enchufable, tipo 1 tipo 2, 100kA, 3P N Los limitadores tipo 1 son combinables con los limitadores tipo 2. Para la protección de limitadores versiones unipolares de tipo 1, proteger mediante fusibles <160 A gL/gG.
