# Limitador sobretensión tipo 1, 50kA, 1N, (Neutro Up = 4kv )

- Propiedad del archivo: CONSTRUNARIO
- Formato: FIEBDC-3/2012
- Programa: Construnario Versión 2.11
- Fecha de los precios: 25/05/2015
- Divisa: EUR

**SP150** u Limitador sobretensión tipo 1, 50kA, 1N, (Neutro Up = 4kv )
Hager Limitador sobretensión tipo 1, 50kA, 1N, (Neutro Up <= 4kv ) Los limitadores tipo 1 son combinables con los limitadores tipo 2. Para la protección de limitadores versiones unipolares de tipo 1, proteger mediante fusibles <160 A gL/gG.
