# Limitador sobretensión tipo 2, 1P, 40kA 275A

- Propiedad del archivo: CONSTRUNARIO
- Formato: FIEBDC-3/2012
- Programa: Construnario Versión 2.11
- Fecha de los precios: 25/05/2015
- Divisa: EUR

**SPN140D** u Limitador sobretensión tipo 2, 1P, 40kA 275A
Hager Limitador sobretensión tipo 2, 1P, 40kA 275A Cartuchos recambiables. Visualización del estado de desconexión. Onda de referencia: 8/20 us. Los limitadores de cabecera deben asociarse a un interruptor magnetotérmico, de 32 A curva C. Deben protegerse todos los polos.
