# Cartucho de recambio de fase para limitadores sobreten. clase I, SPN802, 25 kA

- Propiedad del archivo: CONSTRUNARIO
- Formato: FIEBDC-3/2012
- Programa: Construnario VersiĆ³n 2.11
- Fecha de los precios: 25/05/2015
- Divisa: EUR

**SPN080** u Cartucho de recambio de fase para limitadores sobreten. clase I, SPN802, 25 kA
Hager Cartucho de recambio de fase para limitadores sobreten. clase I, SPN802, 25 kA
